# AUSSCHREIBEN.DE
Specification (GAEB 90, DA81)
Currency: _

## AUSSCHREIBEN.DE - Triflex English
Date: 06.04.22

### Lot 01 Triflex SmartTec - Structure waterproofi

*Note*
Triflex SmartTec
Structure waterproofing system

Construction project: '...'
Architect/client: '...'

Preliminary remarks:

Work is carried out using products from the Mindenbased company Triflex GmbH & Co. KG.

Compliance with all applicable guidelines is taken into
account and required for the different recommended
system build-ups using Triflex products.

The waterproofing systems within the system design with
Triflex SmartTec are covered by a European Technical
Approval (ETA) issued by the German approval body for
non-regulated construction products and types of
construction, the Deutsches Institut für Bautechnik
(DIBt), and meet the requirements of the EU'?s
Construction Products Directive (CE mark) in accordance
with ETAG No. 005 in the highest usage category. The
waterproofing within the system design meets the
requirements as per VV TB, No. C 3.28 for liquidapplied waterproofing of building structures set out in
PG-FLK and as per VV TB, No. C 3.29 for liquid-applied
waterproofing for roofs.
A test certificate certifies the suitability for use of
the waterproofing within the system design in
conjunction with tiles and paving in accordance with
the testing principles for the issuing of general
building supervisory authority test certificates for
waterproofing in conjunction with tiles and paving -
Part 1: Liquid-applied waterproofing materials (PG-AiV-
F). A VOC emissions test report from eurofins certifies
the waterproofing system'?s indoor air comfort gold
standard.

Before the contract is awarded, contractors must prove
that they have been trained in the application of
Triflex products. Otherwise, instruction by a trainer
shall be provided on-site.

The quantities contained herein shall be checked on the
building site.

Billing shall be based on measurements conducted
jointly by the contractor and client.

The waterproofing system must be applied so as to
prevent rainwater from penetrating the system structure
in the event that work is interrupted.

For disposal of rubble, the cartage and landfill costs
shall be included in the individual prices or itemised
separately.

Concerns about prior work performed by other
contractors shall be communicated to the client in
writing immediately, ideally before work begins.

It is recommended that the bidder view the work site
prior to submitting a tender.

If alterations or special work not included herein
become necessary after work has commenced, detailed
notification shall be given before going ahead with
such alterations or special work, and the work shall
subsequently be billed separately.

Unless explicitly stated otherwise, all work shall be
regarded as a comprehensive turnkey service, including
the supply of all required materials and ancillary
services.

The contract comprises the following components:
· Specifications
· System description and manufacturer'?s product
information
· DIN 18533 - Waterproofing of elements in contact with
soil
· Rules for waterproofing systems (German Flat Roof
Guidelines) - Zentralverband des Deutschen
Dachdeckerhandwerks (German Central Association of the
Roofing Trade)
· Building code regulations
· Accident prevention regulations
· German Construction Contract Procedures (VOB), Part B
in the versions valid at the time of conclusion of the
contract.

The system build-up must be adapted by the expert
planner to meet the project-specific requirements.
Detailed tender texts must be created by the planner on
his or her own authority. There is no specific project
consultation associated with the issue of these draft
specifications. The preparation of drafts is a nonobligatory service provided by Triflex. Any legal
claims from this service are excluded.

System and product characteristics:
· Full-surface, fleece-reinforced detail waterproofing
system with a 1-component polyurethane base
· Seamless
· Cold-applied
· Immediately fully functional
· Solvent-free
· Flexible in low temperatures
· Vapour-permeable
· Full-surface adhesion on a multitude of substrates
· Root- and rhizome-resistant according to FLL
standards
· Can be used in substrate temperatures of +5 °C and
above
· Elastic and crack-bridging up to 3.0 mm based on PG-
FLK
· Extremely weather-resistant (UV, IR, etc.)
· Fire classification as per EN 13501-5: Class
BROOF(t1), BROOF(t2), BROOF(t3), BROOF(t4)
· Fire classification according to EN 13501-1: Class E
· Resistant to external fire exposure to DIN 4102 / DIN
EN 13501
· Hard roofing in accordance with the German regional
building regulations
· European Technical Approval with CE mark in the
highest usage categories (W3, M and S, P1 to P4, S1 to
S4, TL4, TH4)
· Complies with DIN 18531 and German Flat Roof
Guidelines

Last updated: 03/2022

#### Section 01.01 General

**01.01.0001 Building site preparation**
Unit: psch

#### Section 01.02 Substrate preparation

**01.02.0001 Mineral substrates**
Clean mineral substrates to remove any contamination.
Remove loose components. Level off any unevenness.
Remove any debris.
Unit: m²

**01.02.0002 Defects**
Fill and level off any defects in the substrate with
mineral concrete repair products.
Average layer thickness: '.........'
Unit: m²

#### Section 01.03 Substrate pre-treatment

*Note*
(See Triflex SmartTec system description, substrate pre
-treatment table).

**01.03.0001 Triflex Cleaner**
Preparation of the substrate by abrading with Triflex
Cleaner.
Consumption: at least 0.20 l/m2
E.g. for plastic sheeting PVC-P, nB, TPO, FPO, EPDM or
moulded plastic parts made of PVC or FRP in accordance
with the system description, substrate pre-treatment
table.
Unit: m²

**01.03.0002 Grinding**
Preparation of the substrate in accordance with the
system description and the substrate pre-treatment
table, by grinding with suitable abrasive tools, incl.
cleaning, acknowledgement of delivery, off-site
transportation and proper disposal of any rubble.
Unit: m²

**01.03.0003 Roughening**
Preparation of the substrate by roughening.
e.g. for plastic sheeting PVC-P, nB, TPO, FPO, EPDM or
moulded plastic parts made of PVC or FRP in accordance
with the system description, substrate pre-treatment
table.
Unit: m²

#### Section 01.04 Triflex Primer

*Note*
If necessary. See Triflex SmartTec system description,
substrate pre-treatment table.

**01.04.0001 Priming of plastic sheeting PVC**
E.g. for plastic sheeting PVC-P, nB.
Priming with Triflex Than Primer 533.
Consumption: approx. 0.10 l/m²
Application as per the material manufacturer'?s
technical guidelines. Adhesion to the substrate must be
checked on a case-by-case basis.
Unit: m²

**01.04.0002 Priming of plastic sheeting FPO**
E.g. plastic sheeting TPO, FPO, EPDM.
Priming for specific sheeting with Triflex Primer 610.
Consumption: approx. 0.04-0.08 kg/m²
For advice on a case-by-case basis, please contact the
Triflex Technical Advice Department.
Application according to the material manufacturer'?s
technical guidelines. Adhesion to the substrate must be
checked on a case-by-case basis.
Unit: m²

**01.04.0003 Priming of bituminous substrates**
Priming with Triflex Bitumen Blocker
Consumption: approx. 0.40 kg/m²
Application as per the material manufacturer'?s
technical guidelines. Adhesion to the substrate must be
checked on a case-by-case basis.
Unit: m²

**01.04.0004 Priming of glass**
Priming with Triflex Glass Primer, incl. pre-cleaning
of the surface with Triflex Glass Cleaner.
Consumption of Triflex Glass Cleaner: at least 0.05
l/m²
Consumption of Triflex Glass Primer: approx. 0.05 l/m²
Application according to the material manufacturer'?s
technical guidelines. Adhesion to the substrate must be
checked on a case-by-case basis.
Unit: m²

**01.04.0005 Priming of metal**
E.g. anodised aluminium, galvanised metal, powdercoated metals.
Priming with Triflex TecGrip 620.
Consumption: approx. 0.10 kg/m²
Application as per the material manufacturer'?s
technical guidelines. Adhesion to the substrate must be
checked on a case-by-case basis.
Unit: m²

**01.04.0006 Priming of PVC mouldings rigid**
Priming with Triflex Primer 791.
Consumption: approx. 0.20 kg/m²
Application as per the material manufacturer'?s
technical guidelines. Adhesion to the substrate must be
checked on a case-by-case basis.
Unit: pc

**01.04.0007 Priming SmartTec waterproofing**
For connection to existing Triflex SmartTec
waterproofing.
Priming with Triflex TecGrip 620.
Width: 10 cm
Consumption: approx. 0.10 kg/m²
Application as per the material manufacturer'?s
technical guidelines. Adhesion to the substrate must be
checked on a case-by-case basis.
Unit: pc

#### Section 01.05 Triflex detail waterproofing

*Note*
Creation of detail waterproofing with Triflex SmartTec,
including Triflex Special Fleece PF.
The Triflex SmartTec waterproofing system has a general
building supervisory authority test certificate (AbP)
for liquid-applied waterproofing of building structures
in accordance with PG-FLK as per VV TB, Part C, No. C
3.28.
The Triflex SmartTec waterproofing system has been
awarded ETA approval (ETA No. 17/0284) with CE mark in
the highest usage categories W3, M and S, P1 to P4, S1
to S4, TL4, TH4, BROOF(t1), BROOF(t2), BROOF(t3),
BROOF(t4).
Test reports certify root resistance as per FLL
standards.

**01.05.0001 Wall junction**
Waterproofing of the wall junction with Triflex
SmartTec, including Triflex Special Fleece PF.
Triflex Special Fleece PF strip width: '.........' cm.
Consumption of Triflex SmartTec: at least 3.00 kg/m²
Application as per the material manufacturer'?s
technical guidelines.
(See Triflex system drawing SmartTec-4102 or 4106)
Unit: m

**01.05.0002 Base**
Waterproofing of the junction between the foundation
and rising outer wall with Triflex SmartTec, including
Triflex Special Fleece PF.
Triflex Special Fleece PF strip width: '.........' cm.
Consumption of Triflex SmartTec: at least 3.00 kg/m²
Application as per the material manufacturer'?s
technical guidelines.
(See Triflex system drawing SmartTec-4103 or 4107)
Unit: m

**01.05.0003 Penetration**
Waterproofing of the penetration with Triflex SmartTec,
including Triflex Special Fleece PF.
Triflex Special Fleece PF strip width: '.........' cm,
d = '.........' cm.
Consumption of Triflex SmartTec: at least 3.00 kg/m²
Application as per the material manufacturer'?s
technical guidelines.
(See Triflex system drawing SmartTec-4104 or 4108)
Unit: pc

**01.05.0004 Light shaft**
Waterproofing of the light shaft with Triflex SmartTec,
including Triflex Special Fleece PF.
Triflex Special Fleece PF strip width: '.........' cm.
Consumption of Triflex SmartTec: at least 3.00 kg/m²
Application as per the material manufacturer'?s
technical guidelines.
Unit: pc

**01.05.0005 Joint with cellar window**
Waterproofing of the junction between the cellar window
frame and outer wall with Triflex SmartTec, including
Triflex Special Fleece PF.
Triflex Special Fleece PF strip width: '.........' cm.
Consumption of Triflex SmartTec: at least 3.00 kg/m²
Application as per the material manufacturer'?s
technical guidelines.
Unit: pc

**01.05.0006 Hard to reach details**
Waterproofing with Triflex SmartTec Fibre.
Note: In areas where DIN 18533/the Flat Roof Guidelines
are valid, Triflex ProFibre is classified as a special
structure to be agreed upon with the client.
Application according to the material manufacturer'?s
technical guidelines.
Unit: pc

#### Section 01.06 Triflex surface waterproofing

*Note*
Creation of surface waterproofing with Triflex
SmartTec, including Triflex Special Fleece PF.
The Triflex SmartTec waterproofing system has a general
building supervisory authority test certificate (AbP)
for liquid-applied waterproofing of building structures
in accordance with PG-FLK as per VV TB, Part C, No. C
3.28.
The Triflex SmartTec waterproofing system has been
awarded ETA approval (ETA No. 17/0284) with CE mark in
the highest usage categories W3, M and S, P1 to P4, S1
to S4, TL4, TH4, BROOF(t1), BROOF(t2), BROOF(t3),
BROOF(t4).
Test reports certify root resistance as per FLL
standards.

**01.06.0001 Surface waterproofing, version 1**
Waterproofing of the area with Triflex SmartTec,
including Triflex Special Fleece PF.
Consumption of Triflex SmartTec: at least 3.00 kg/m²
Application as per the material manufacturer'?s
technical guidelines.
(See Triflex system drawing SmartTec-4101)
Unit: m²

**01.06.0002 Surface waterproofing underneath other covering, version 2**
For subsequent recoating, e.g. plastering.
Waterproofing of the area with Triflex SmartTec,
including Triflex Special Fleece PF. Dress the fresh
waterproofing with a surplus of quartz sand, grain size
0.7-1.2 mm. After it has cured, remove the excess.
Consumption of Triflex SmartTec: at least 3.50 kg/m²
Consumption of quartz sand: at least 7.00 kg/m²
Application as per the material manufacturer'?s
technical guidelines.
(See Triflex system drawing SmartTec-4105)
Unit: m²

#### Section 01.07 Surface protection

**01.07.0001 Surface protection fleece**
Protection of the waterproofing from mechanical damage
with protective fleece, 600 g/m².
Make of protective layer: '.........'
Application according to the material manufacturer'?s
technical guidelines.
Unit: m²

#### Section 01.08 Hourly rates

**01.08.0001 Foreman**
Hourly rate of a foreman.
Unit: h

**01.08.0002 Skilled trade worker**
Hourly rate of a skilled trade worker.
Unit: h

**01.08.0003 Assistant**
Hourly rate of an assistant.
Unit: h

#### Section 01.09 Materials

**01.09.0001 Materials**
Material consumption upon proof.
Unit: kg

#### Section 01.10 Disposal

**01.10.0001 Disposal**
Disposal of all waste and hazardous waste materials in
accordance with the current applicable laws and
implementing regulations.
Unit: psch
